# TROCKENBAUARBEITEN
Angebotsaufforderung (GAEB 90, DA83)
Eröffnung: 15.10.08 10:00
Ende der Zuschlagsfrist: 14.11.08
Währung: EUR
Auftraggeber: Seelsorgeeinheit Bad Schönborn- Kronau, Pfarrer Wolfgang Kes

## TROCKENBAUARBEITEN
Datum: 19.09.08

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebauung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Arbeitsablauf:
Die Arbeiten haben in Abstimmung mit den anderen am Bau
 beschäftigten Gewerken zu erfolgen. Die Leistungen
sind in zeitlichen Abschnitten zu erbringen.

6.0 Materialtransport
Sofern keine gesonderten Positionen ausgewiesen sind,
ist der An- bzw. Abtransport sämtlicher Baustoffe von
und bis zur jeweiligen Verwendungsstelle bzw. zum
Lagerplatz Sache des AN und in die Einheitspreise
einzurechnen. Eventuelle Mitbenutzung von kränen
 oder Fördergeräten anderer Auftragnehmer ist mit
diesen direkt zu klären und zu verrechnen.

7.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

8.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

9.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

10.0 Werkstatt- und Montagepläne:
Die Werkstatt- und Montageplanung, die der
Auftragnehmer anfertigt, greift nicht in die
Dimensionierungen der tragenden und nichttragenden
Konstruktionen der Ausführungsplanung ein.
Bauphysikalische und geometrische Angaben bleiben
unverändert.
Verbindungsmittel und geometrisch nicht relevante
Details der Planung können im Rahmen der
Werkstattplanung alternativ vorgeschlagen werden.
Änderungsvorschläge sind vor Fertigstellung der
Werkstatt- und Montagepläne bei der Bauleitung /
Architekturbüro zu
 beantragen. Alle vorgesehenen Änderungen gegenüber der
 Ausführungsplanung sind dabei kenntlich zu machen. Die
 aufgrund von Änderungen gegenüber der übergebenen
Ausführungsplanung gegebenenfalls entstehenden Kosten
für nochmalige Prüfung durch den
Prüfingenieur bzw. nochmalige Koordination der
Planungsbeteiligten trägt der Auftragnehmer. Die
Prüfung und Freigabe der Werkstatt- und Montageplanung
bezieht sich auf die abgestimmten und auf die
geometrischen Änderungen. Die Folgen nicht abgestimmter
Änderungen trägt der ausführende Auftragnehmer.

*Hinweis*
Verwendete Leistungsbereiche: (VOB Teil C)

DIN 18299 Allgemeine Regelungen für Bauarbeiten jeder
Art
DIN 18340 Trockenbauarbeiten

Ausführung:
Das Einmessen, Herstellen von Öffnungen und
gegebenfalls beispachteln von Kabeln, Rohren etc. bis
30 mm Durchmesser ist in die Einheitspreise der
nachfolgend beschriebenen Positionen einzurechnen.

Ständerwände sind in Absprache mit der Bauleitung
einseitig zu beplanken, die Beplankung der 2. Seite
erfolgt nach Fertigstellung der Installationen.
Der Einbau von Tragständern, Rohren etc. sowie der
zeitliche Ablauf hat in Absprache mit dem
Sanitärinstallateur bzw. der Bauleitung zu erfolgen.

Plananlagen:

Grundrisse UG - DG
Deckenspiegel UG - DG
Schnitt A - A

### 01 Montagewände Einzurechnen sind sämtliche für das Herstellen der Wände, Vorsatzschalen etc. erforderlichen Profile, Wechsel, Sturzprofile etc.

**01.10 GK Metall-Einfachständerwand, d 100 mm GKB**
Metall-Einfachständerwand,
als nichttragende innere Trennwand, nach DIN 4103-1,
mit beidseitiger Beplankung, einschl. Dämmung mit 40
mm, Mineralfaser-Dämmstoff DIN EN 13162,

Wanddicke: 100 mm,

Wandhöhe: ca. 2,67 m

Standardverspachtelung Q2 gemäß IGG-Merkblatt 2,

Seitliche Anschlüsse an bestehende Wände mit Kreppband
abkleben, beispachteln und überstehendes Klebeband
abschneiden.
Sämtliche Anschlüsse nach Herstellervorschrift sind
einzurechnen. (Moosgumistreifen unten und oben etc.)
Oben Anschluss an Beton- Rippendecke herstellen.

Ausführung gemäß
Verwendbarkeitsnachweis/Herstellervorschrift,

Fabrikat/System:
System Rigips oder gleichwertig,

Systemausführung:

Unterkonstruktion:
Rigips Wandprofile
CW 50-06 DIN EN 14195 und DIN 18182-1,
UW 50-06 DIN EN 14195 und DIN 18182-1,
Ständerabstand 625 mm,

Beplankung:
Beidseitig, 2 x 12,5 mm,
GK- Bauplatten,  (GKB DIN 18180)
mit Rigips Schnellbauschrauben DIN 18182-2 befestigen

oder gleichwertig

Angebotenes Fabrikat:

Hersteller:

....................................................
vom Bieter einzutragen

Typ:

....................................................
vom Bieter einzutragen
Menge: 12,000 m2

**01.20 GK Metall-Einfachständerwand, d 100 mm GKBI**
Metall-Einfachständerwand,
als nichttragende innere Trennwand, nach DIN 4103-1,
mit beidseitiger Beplankung, einschl. Dämmung mit 40
mm, Mineralfaser-Dämmstoff DIN EN 13162,

Wanddicke: 100 mm,

Wandhöhe: ca. 2,67 m

Standardverspachtelung Q2 gemäß IGG-Merkblatt 2,

Seitliche Anschlüsse an bestehende Wände mit Kreppband
abkleben, beispachteln und überstehendes Klebeband
abschneiden.
Sämtliche Anschlüsse nach Herstellervorschrift sind
einzurechnen. (Moosgumistreifen unten und oben etc.)
Oben Anschluss an Beton- Rippendecke herstellen.

Ausführung gemäß
Verwendbarkeitsnachweis/Herstellervorschrift,

Fabrikat/System:
System Rigips oder gleichwertig,

Systemausführung:

Unterkonstruktion:
Rigips Wandprofile
CW 50-06 DIN EN 14195 und DIN 18182-1,
UW 50-06 DIN EN 14195 und DIN 18182-1,
Ständerabstand 625 mm,

Beplankung:
Beidseitig, 2 x 12,5 mm,
GK- Feuchtraumplatten,  (GKBI DIN 18180)
mit Rigips Schnellbauschrauben DIN 18182-2 befestigen

oder gleichwertig

Angebotenes Fabrikat:

Hersteller:

....................................................
vom Bieter einzutragen

Typ:

....................................................
vom Bieter einzutragen
Menge: 12,000 m2

**01.30 GK Metall-Einfachständerwand, d 150 mm GKBI**
Metall-Einfachständerwand,
als nichttragende innere Trennwand, nach DIN 4103-1,
mit beidseitiger Beplankung, einschl. Dämmung mit 80
mm, Mineralfaser-Dämmstoff DIN EN 13162,

Wanddicke: 150 mm,

Wandhöhe: ca. 2,67 m

Standardverspachtelung Q2 gemäß IGG-Merkblatt 2,

Seitliche Anschlüsse an bestehende Wände mit Kreppband
abkleben, beispachteln und überstehendes Klebeband
abschneiden.
Sämtliche Anschlüsse nach Herstellervorschrift sind
einzurechnen. (Moosgumistreifen unten und oben etc.)
Oben Anschluss an Beton- Rippendecke herstellen.

Ausführung gemäß
Verwendbarkeitsnachweis/Herstellervorschrift,

Fabrikat/System:
System Rigips oder gleichwertig,

Systemausführung:

Unterkonstruktion:
Rigips Wandprofile
CW 100-06 DIN EN 14195 und DIN 18182-1,
UW 100-06 DIN EN 14195 und DIN 18182-1,
Ständerabstand 625 mm,

Beplankung:
Beidseitig, 2 x 12,5 mm,
GK- Feuchtraumplatten,  (GKBI DIN 18180)
mit Rigips Schnellbauschrauben DIN 18182-2 befestigen

oder gleichwertig

Angebotenes Fabrikat:

Hersteller:

....................................................
vom Bieter einzutragen

Typ:

....................................................
vom Bieter einzutragen
Menge: 7,000 m2

**01.40 GK Metall-Doppelständerwand, d 300mm GKBI**
Metall-Doppelständerwand,
als nichttragende innere Trennwand, nach DIN 4103-1,
mit beidseitiger Beplankung, einschl. Dämmung mit 2 x
60 mm und 1 x 100 mm Mineralfaser-Dämmstoff DIN EN
13162,
(Ausstopfen um Sanitärobjekte)

Wanddicke: bis 300 mm,

Wandhöhe: ca. 3,30 m

Standardverspachtelung Q2 gemäß IGG-Merkblatt 2,

Seitliche Anschlüsse an bestehende Wände mit Kreppband
abkleben, beispachteln und überstehendes Klebeband
abschneiden.
Sämtliche Anschlüsse nach Herstellervorschrift sind
einzurechnen. (Moosgumistreifen unten und oben etc.)
Oben Anschluss an Beton- Rippendecke herstellen.

Im Wandzwischenraum werden Tragständer etc. für WC´s,
Waschbecken etc. montiert. Vorab sind Boden- und
Deckenschienen sowie senkrechte Profile zu montieren,
die Beplankung erfolgt nach Montage der Sanitärobjekte.

Ausführung gemäß
Verwendbarkeitsnachweis/Herstellervorschrift,

Fabrikat/System:
System Rigips oder gleichwertig,

Systemausführung:

Unterkonstruktion:
Rigips Wandprofile
CW 75-06 DIN EN 14195 und DIN 18182-1,
UW 75-06 DIN EN 14195 und DIN 18182-1,
Ständerabstand 625 mm,

Zusätzliche UA- Profile zur Verstärkung sind
einzurechnen.

Beplankung:
Beidseitig, 2 x 12,5 mm,
GK- Feuchtraumplatten,  (GKBI DIN 18180)
mit Rigips Schnellbauschrauben DIN 18182-2 befestigen

oder gleichwertig

Angebotenes Fabrikat:

Hersteller:

....................................................
vom Bieter einzutragen

Typ:

....................................................
vom Bieter einzutragen
Menge: 20,000 m2

**01.50 Herstellen Rohrdurchführungen bis 100 mm**
Zulage für das Einmessen, Herstellen von Öffnungen und
gegebenfalls beispachteln von Kabeln, Rohren etc. über
30 bis 100 mm Durchmesser
Menge: 10,000 St

**01.60 Herstellen Rohrdurchführungen bis 150 mm**
Zulage für das Einmessen, Herstellen von Öffnungen und
gegebenfalls beispachteln von Kabeln, Rohren etc. über
30 bis 150 mm Durchmesser
Menge: 5,000 St

**01.70 GK Vorsatzschale, 30cm h=2,67 m**
Nichttragende Vorsatzschale nach DIN 4103-1,
Einbaubereich 1,
als Metalleinfachständerwand, mit einseitiger
Beplankung,
2 x 12,5 mm GK- Bauplatten,  (GKB DIN 18180)
mit 60 mm, Mineralfaser-Dämmstoff DIN EN 13162,

Wandhöhe: 2,67 m

Wanddicke: bis 300 mm,

Ausführung gemäß
Verwendbarkeitsnachweis/Herstellervorschrift,

Fabrikat/System:
Rigips System oder gleichwertig

Systemausführung:

Unterkonstruktion:
CW 75-06 DIN EN 14195 und DIN 18182-1,
UW 75-06 DIN EN 14195 und DIN 18182-1,
Ständerabstand 625 mm
Menge: 2,000 m

**01.80 Herstellen Rohrdurchführungen bis 100 mm**
Zulage für das Einmessen, Herstellen von Öffnungen und
gegebenfalls beispachteln von Kabeln, Rohren etc. über
30 bis 100 mm Durchmesser
Menge: 1,000 St

**01.90 Herstellen Rohrdurchführungen bis 150 mm**
Zulage für das Einmessen, Herstellen von Öffnungen und
gegebenfalls beispachteln von Kabeln, Rohren etc. über
30 bis 150 mm Durchmesser
Menge: 2,000 St

**01.100 Eckschutzschiene**
Eckschutzschiene aus Aluminium, einbauen an saemtlichen
 vorstehenden Ecken, nach Herstellervorschrift,
einschl. malerfertigem Verspachteln.
Menge: 6,000 m

**01.110 Verstärkungen / Traversen**
Einbauen von Verstärkungen / Wechseln als UK zur
Montage von Sanitärobjekten, aus CW 75-06
Menge: 8,000 m

**01.120 UK Sanitärobjekte**
Unterkonstruktion zur Befestigung von Sanitärobjekten,
aus Dreischichtplatten 24 mm, 125 x 40 cm, an UK Wände
befestigt, einschl. Ausschneiden der UK, Rohrleitungen
etc., Einmessen,  Durchführen der Kabel etc.
Abrechnung pro Objekt.
Menge: 25,000 St

**01.130 Revisionsklappe 300x300**
Revisionsklappe mit Riegelverschluss, bündig einbauen,
Klappendeckel mit GK-Platten belegt, verspachtelt,
ohne Brandschutzanforderung.

Einschließlich Herstellen der erforderlichen Öffnung.

Nenngröße 300 x 300 mm

Angebotenes Fabrikat:

Hersteller:

....................................................
vom Bieter einzutragen

Typ:

....................................................
vom Bieter einzutragen
Menge: 2,000 St

**01.140 Revisionsklappe 400x400**
Revisionsklappe mit Riegelverschluss, bündig einbauen,
Klappendeckel mit GK-Platten belegt, verspachtelt,
ohne Brandschutzanforderung.

Einschließlich Herstellen der erforderlichen Öffnung.

Nenngröße 400 x 400 mm
Menge: 1,000 St

**01.150 Revisionsklappe 600x800**
Revisionsklappe mit Riegelverschluss, bündig einbauen,
Klappendeckel mit GK-Platten belegt, verspachtelt,
ohne Brandschutzanforderung.

Einschließlich Herstellen der erforderlichen Öffnung.

Nenngröße 600 x 800 mm
Menge: 1,000 St

### 02 Verkofferungen / Kanäle / Unterzüge

**02.160 Verkofferung 30 x 80**
Verkofferung Leitungen, zweiseitig,mit GK- Platten,
einlagig, Breite 30 cm, Höhe 80 cm, Befestigung mit
Winkel und Nonius- Schrägaussteifung.
Einschl. Eckschutzschiene.
GK- Platten malerfertig Feinspachteln und Schleifen
(Qualitätsstufe 3 gem. IGG- Merkblatt 2)
Menge: 8,100 m

### 03 Deckenbekleidungen

*Hinweis*
Vorgesehen sind Rasterdecken mit einem Rastermaß von
62,5 x 62,5 cm. Es werden nur ganze Rasterplatten
verlegt. Allseitig werden Randfriese aus GK- Platten
eingebaut, die einseitig an der Wand befestigt sind,
einseitig in dier Tragprofile der Rasterdecken
eingelegt werden. Zusätzliche Abhängekonstruktionen
sind nicht erforderlich.
Abrechnung Randfriese:
Randfriese bis zu einer Breite von 62,5 cm werden nach
Längenmaß abgerechnet. Aufgemessen wird die Länge an
der Wand für den jeweils breiteren Frieß, für den
schmaleren Frieß die Länge an der Rasterdecke.
Frießbreiten von über 62,5 cm werden nach den
Positionen Gipskartondecke abgerechnet, abhängig von
ihrer Einzelgröße unter oder größer als 5,0 m2.
Unterdecken unter 5,0 m2 Einzelfläche werden unabhängig
 davon ob es sich um einzelne Räume oder Teilflächen
von Deckenrändern handelt in den Positionen "Unterdecke
 kleiner 5,0 m2" mit ihrer tatsächlichen Fläche
abgerechnet. (Nicht nach Stück)

**03.170 Wandanschluss Decken / Deckenfriese**
Herstellen eines Wandanschlusses der nachfolgend
beschriebenen Gipskartondecken, Deckenfriese etc.
Profil UD 28/27, mit geeigenten Befstigungsmitteln an
den Wänden befestigt, Untergrund KS / Stahlbeton,
Befestigungsabstand < 1,00 m.
Anschluss der GK- Platten an Wände durch Abkleben der
Wandfläche mit Schaumstoffstreifen, Dicke 3 mm,
beispachteln, Abschneiden des überstehenden Klebebands
und Verfugen mit Acryl- Fugenmasse.
Menge: 900,000 m

**03.180 Deckenfries bis 62,5 cm**
Herstellen eine Deckenrandfrieses aus GK- Platten,
Untersicht malerfertig verspachtelt (Qualitätsstufe Q 3
 gem. IGG- Merkblatt2),
Friesbreite bis 62,5 cm.
Abhängehöhe UK Decke 15  - 35 cm.
Befestigung an der Wand an vorbeschriebenem Profil UD
28/27. Raumseitig Einlegen der GK- Platten in
Tragprofil der Rasterdecken.
Menge: 570,000 m

**03.190 Unterdecke RB, Abhängehöhe 15-32 cm**
Unterdecke RB, 1x12,5mm, Metall-UK, abgehängt,
Abhängehöhe Unterkante GK- Platten ca. 0,15 bis 0,32 m

Ausführung gemäß
Verwendbarkeitsnachweis/Herstellervorschrift,
System: Rigips 4.05.31 oder gleichwertig,

Systemausführung:

Unterkonstruktion:
Rigips Deckenprofile
CD 60/27-06 DIN EN 14195 und DIN 18182-1,
mit Rigips Sicherheitsquerverbinder befestigen,
Stützweite Grundprofile 850 mm,
Stützweite Tragprofile 1250 mm,
mit Rigips Nonius Abhängesystem befestigen gemäß DIN
18168,

Beplankung:
mit 1 x 12,5 mm,
Rigips Gipskartonplatten GKB DIN 18180,
Spannweite quer zur UK 500 mm, mit Rigips
Schnellbauschrauben DIN 18182-2 befestigen,

Verspachtelung:
Rigips VARIO Fugenspachtel Typ 4B DIN EN 13963,
Qualitätsstufe Q 3 als Standardverspachtelung, gemäß
IGG-Merkblatt 2

Angebotenes Fabrikat:

Hersteller:

....................................................
vom Bieter einzutragen

Typ:

....................................................
vom Bieter einzutragen
Menge: 250,000 m2

**03.200 Unterdecke RB, Abhängehöhe 15-32 cm, < 5,0 m2**
Leistung wie vor beschrieben, jedoch für Einzelflächen
kleiner 5,0 m2.
Menge: 70,000 m2

**03.210 Zulage GK- Feuchtraumplatten**
Zulage für einlagige Beplankung mit GK-
Feuchtraumplatten,  (GKBI DIN 18180)
 1 x 12,5 mm, einschl. Verspachtelung der Fugen
Menge: 160,000 m2

**03.220 Höhenversatz GK- Decke 5 - 17 cm**
Herstellen eines Höhenversatzes in den vorbeschriebenen
 Decken mit seitlich senkrecht angebrachten GK-
Platten, Höhe ca. 50 bis 170 mm,
Sonderverspachtelung Q 3 gemäß IGG-Merkblatt 2,
einschl. evtl. zusätzlich erforderlicher UK,
Anschluss der oberen Deckenplatte an U- Profil
(seitlich an senkrechter Platte befestigt)
Eckausbildung unten mit Eckschutzschiene.
Menge: 80,000 m

**03.230 Abschluss GK- Decke 15 cm**
Herstellen eines seitlichen Abschlusses in den
vorbeschriebenen Decken mit seitlich senkrecht
angebrachten GK- Platten, Höhe ca. 150 mm,
Sonderverspachtelung Q 3 gemäß IGG-Merkblatt 2,
einschl. evtl. zusätzlich erforderlicher UK,
Oberer Anschluss an Betondecke, durch Abkleben der
Decke mit Schaumstoffstreifen, Dicke 3 mm,
beispachteln, Abschneiden des überstehenden Klebebands
und Verfugen mit Acryl- Fugenmasse.
Eckausbildung unten mit Eckschutzschiene.
Menge: 1,200 m

**03.240 Abschluss GK- Decke 27 cm**
Leistung wie vor beschrieben, jedoch Höhe ca. 270 mm.
Menge: 5,000 m

**03.250 Abschluss GK- Decke Schränke**
Seitlicher Anschluss der GK- Decken an Einbauschränke,
Abschlussprofil aus Aluminium, bündig verspachtelt.
Menge: 51,000 m

**03.260 Öffnungen in Deckenbeplankung, rund, 300 mm**
Fachgerechtes Herstellen von Öffnungen in der
Deckenbekleidung, für Einbaudownlights, rund,

Durchmesser: bis 300 mm

inkl. evtl. erforderlicher Auswechslungen.
Menge: 20,000 St

**03.270 UK Deckenleuchten 60 x 60**
Unterkonstruktion zur Befestigung von Deckenleuchten,
aus Dreischichtplatten 24 mm, 60 x 60 cm, auf Decke
aufgelegt, einschl. Ausschneiden der UK, Einmessen,
Durchführen der Kabel etc.
Abrechnung pro Leuchte.
Menge: 350,000 St

**03.280 UK Deckenleuchten 60 x 60 Einbauleuchten**
Unterkonstruktion zur Befestigung von Deckenleuchten,
aus Dreischichtplatten 24 mm, 60 x 60 cm, auf Decke
aufgelegt, einschl. Ausschneiden der UK, Einmessen,
Öffnungen für Einbaudownlights, rund, Durchmesser: bis
300 mm,
Durchführen der Kabel etc.
Abrechnung pro Leuchte.
Menge: 70,000 St

**03.290 Revisionsklappe 300x300**
Revisionsklappe mit Magnetverschluss, bündig einbauen,
Klappendeckel mit GK-Platten belegt, verspachtelt,
ohne Brandschutzanforderung.

Einschließlich Herstellen der erforderlichen Öffnung.

Nenngröße 300 x 300 mm

Angebotenes Fabrikat:

Hersteller:

....................................................
vom Bieter einzutragen

Typ:

....................................................
vom Bieter einzutragen
Menge: 25,000 St

**03.300 Revisionsklappe 400x400**
Revisionsklappe mit Magnetverschluss, bündig einbauen,
Klappendeckel mit GK-Platten belegt, verspachtelt,
ohne Brandschutzanforderung.

Einschließlich Herstellen der erforderlichen Öffnung.

Nenngröße 400 x 400 mm
Menge: 5,000 St

**03.310 Revisionsklappe 600x600**
Revisionsklappe mit Magnetverschluss, bündig einbauen,
Klappendeckel mit GK-Platten belegt, verspachtelt,
ohne Brandschutzanforderung.

Einschließlich Herstellen der erforderlichen Öffnung.

Nenngröße 600 x 600 mm
Menge: 2,000 St

**03.320 D146.de Knauf Cleaneo Plaza Kassettendecke 12,5 mm, 625x625 mm**
Unterdecke DIN EN 13964 / DIN 18168,
Schallabsorptionsgrad 0,80, Lichtreflexion 73%,
Metall-UK aus T-Tragprofilen, Mineralwolle Dämmschicht
50 mm TP-440
Beplankung aus Gips-Kassetten, Lochung: Unity 8 / 15 /
20, Knauf Cleaneo Plaza D146.de

Unterdecke DIN EN 13964 / DIN 18168, Einbauhöhe ca.
2,70 m, Abhängehöhe 15 - 32 cm
 DIN EN iSO 11654 ?W = 0,80 (bei Konstruktionstiefe 65
mm), Lichtreflexion = 73%
Befestigungsuntergrund Stahlbetondecke
Unterkonstruktion aus T-Trag- und Querprofilen nach DIN
 EN 13964,
Achsabstand 625/625 mm in Parallelmontage mit
Querprofilen,
Tragprofile und Querprofile T15/T24 *,
Befestigung mit bauafsichtlich zugelassenen
Befestigungsmitteln.

Dämmschicht aus Mineralwolle nach DIN EN 13162,
einlagig, Dicke 50 mm, Baustoffklasse A1,
längenbezogener Strömungswiderstand ? 11 kPa·s/m2,
Temperaturbeständigkeit bis 150 °C,
durchgängig auf den Grund- und Tragprofilen verlegt.
Erzeugnis: Knauf Insulation Akustik-Dämmplatte TP-440
oder gleichwertig.

Decklage / Bekleidung aus Gips-Kassetten DIN EN 14190:
Knauf Danoline Plaza 625/625 mm, Kante A, für
sichtbares Schienensystem, Plattendicke 12,5 mm,
Oberfläche weiß lackiert, (ähnlich RAL 9003, Glanz 5),
Perforation/Lochung: Unity 8 / 15 / 20, mit
rückseitigem Akustikvlies Farbe Grau.

Ausführung gemäß Knauf Montageanleitung TRO98.de,
System: Knauf Cleaneo Plaza Kassettendecke D146.de oder
 gleichwertig

Angebotenes Fabrikat:

Hersteller:

....................................................
vom Bieter einzutragen

Typ:

....................................................
vom Bieter einzutragen
Menge: 610,000 m2

### 04 Dachbekleidungen

*Hinweis*
Die Dachuntersicht wird vollflächig mit einer F 30-
Unterdecke mit Lattung direkt unter den Sparren
befestigt. Die Fugen sind zur Erzielung des
Feuerwiderstands zu verspachteln. Sichtbar bleibende
Deckenränder und Räume die keine weitere Beplankung
erhalten sind in Qualitätsstufe Q 3 zu verspachteln.
Unterhalb der F 30- Decke werden zementgebundene
Holzfaserplatten als "Deckensegel" mit freiem Rand
montiert.

**04.330 Unterdecke F 30 B**
Beplankung Dachuntersicht mit Unterdecke F 30 B, aus
GK- Feuerschutzplatten, verspachtelt.
Unterkonstruktion Holz, Dicke 30 mm, im erforderlichen
Abstand mit geeigneten Befestigungsmitteln an Sparren
befestigt.
Einbauhöhe bis ca. 4,40 m.
Rollgerüste, auch bis zur Arbeitshöhe von 4,40 m sind
einzurechnen.
Menge: 345,000 m2

**04.340 Wandanschluss F 30 B**
Herstellen eines Wandanschlusses der vorbeschriebenen
Unterdecke.
Anschluss der GK- Platten an Wände durch Abkleben der
Wandfläche mit Schaumstoffstreifen, Dicke 3 mm,
beispachteln, Abschneiden des überstehenden Klebebands
und Verfugen mit Acryl- Fugenmasse, einschl. evtl.
erforderlichem Hinterlegen der Anschlussfugen.
Menge: 310,000 m

**04.350 Zulage Decken Q3**
Zulage für das Verspachteln kompletter Räume in
Qualitätsstufe Q 3 als Standardverspachtelung, gemäß
IGG-Merkblatt 2
Menge: 28,000 m2

**04.360 Zulage Deckenränder Q3**
Zulage für das Verspachteln von sichtbaren
Randbereichen in Qualitätsstufe Q 3 als
Standardverspachtelung, gemäß IGG-Merkblatt 2
(In Räumen die eine zusätzliche Beplankung mit
Holzfaserplatten erhalten)
Menge: 75,000 m2

**04.370 Unterdecke Herafine**
Akustikplatten aus magnesitgebundener Holzwolle nach EN
 13964 und nach WW EN 13168-L4-W2-T2-S2-P2-Cl3.

Plattentyp: HERADESIGN® fine mit 2 mm Faserbreite oder
gleichwertig,

Baustoffklasse: Klasse B-s1, d0 nach DIN-EN 13501-1

Format: 625 x 1250 mm

Verlegung mit Kreuzfuge, nur ganze Platten.

Plattendicke: 15 mm

Kantenausführung: AK-00 (gefast)

Farbe: weiß

Chloridgehalt: Klasse Cl3 < 0,06%
Formaldehydklasse: E1 nach EN 13964
Asbestfrei nach EN 13964
Dickentoleranz: T2 (± 1 mm) nach EN 13168
Gleichmäßige Oberflächenbeschaffenheit durch Produktion
 im Endlosstrangverfahren in einer
Doppelbandformanlage.
Baubiologisch geprüftes und empfohlenes Produkt (IBR)
Emissionsarmes Produkt, nachgewiesen nach
AgBB/DIBt-Methode (Blauer Engel)
PEFCTM zertifizierte Holzwolle

Im Einheitspreis inbegriffen sind:
das gesamte erforderliche Material und die fix und
fertige Montage an der Decke ohne Unterschied der Lage
der Geschoße und der Raumhöhe,
Dachneigung  bis ca. 13 °,
Mehrkosten für Auswechslungsarbeiten an der
Unterkonstruktion,
farbliche Nachbehandlung nachträglich hergestellter
Schnittkanten, bzw. Faserausbrüchen etc.

1.1. Montage: System B 2.1 - Schraubmontage
Verschrauben mit 2 Stück korrosionsgeschützten
Schnellbauschrauben mit Teilgewinde pro Plattenbreite
im Modulabstand, (Plattendicke 25 und 35 mm: 6 Stk. pro
 Platte 1200x600; Plattendicke 15 mm: 10 Stk. pro
Platte 1200x600) an der Unterkonstruktion.
Schrauben: HERADESIGN® Schraube oder gleichwertig,
Schraubendurchmesser: 4,5 mm
(Befestigung durch Unterdecke F 30 in die Lattung bzw.
Sparren)

Kopfdurchmesser: 9,0 mm

Platten planeben, ausgefluchtet und dicht gestoßen
verlegt.
Randanschluss: Frei

1.2. Unterkonstruktion: System B 2.1 - Holzlatten
Unterkonstruktion, bestehend aus Traglattung aus Holz,
mit mindestens der Güteklasse S10 nach DIN-EN 1912,
sowie Befestigungsmittel.
Abmessung Traglattung: 60 x 30 mm

Traglattungsabstand: max 417 mm (nach Rastermaß)

Raumhöhe bis: 4,50 m

Ebenheit der Oberfläche nach EN-DIN 13964 Anhang A.5.2.

Angebotenes Fabrikat:

Hersteller:

....................................................
vom Bieter einzutragen

Typ:

....................................................
vom Bieter einzutragen
Menge: 240,000 m2

**04.380 Randausbildung Unterdecke Herafine**
Zulage zur vorbeschriebenen Unterdecke für das
Ausbilden der Deckenränder:
- umlaufend Lattung an den Sichtkanten gehobelt und
weiß gestrichen
- Plattenkanten weiß gestrichen
Menge: 220,000 m

### 05 Stundenlohnarbeiten für Leistungen auf Nachweis, einschl. aller Unternehmerzuschläge wie Auslösungen, Fahrtkosten, Tagegeld usw. Bezahlt werden nur die auf Anordnung des AG geleisteten Stunden ohne Wegzeiten mit den vereinbarten Stundenverrechnungssätzen. Ein Anspruch auf Ausführung und Berechnung der im LV vorgesehenen Stunden besteht nicht. Für Stundenlohnarbeiten gilt Nr. 19 KEV 117 (B) ZVB (§ 15 ) Rapportzettel müssen für jeden Kalendertag getrennt ausgestellt sein und sind in der Regel täglich, spätestens aber am Ende jeder Arbeitswoche der Bauleitung vorzulegen. (Per Telefax an Bauleitung senden) Verspätet eingereichte Rapportzettel werden nicht anerkannt.

**05.390 Meister / Vorarbeiter**
Menge: 5,000 h

**05.400 Facharbeiter**
Menge: 10,000 h

**05.410 Helfer**
Menge: 5,000 h

USt %: 19,00
